# Unidad exterior de aire acondicionado

- Propiedad del archivo: CYPE INGENIEROS, S.A.
- Formato: FIEBDC-3/2002
- Divisa: EUR
- Costes indirectos: 3.00 %
- IVA: 21.00 %

## I Instalaciones

### IB Sistemas de climatización

#### IBF Sistema VRF (Fujitsu)

**IBF010** Ud Unidad exterior de aire acondicionado.
Unidad exterior de aire acondicionado Airstage J-IVL, sistema VRF bomba de calor, modelo AJY072LELDH "FUJITSU", con compresor scroll con tecnología Inverter y doble ventilador axial con motor DC con tecnología Inverter, nº máximo de unidades interiores conectables 20, potencia frigorífica 22,4 kW (temperatura de bulbo húmedo del aire interior 27°C, temperatura de bulbo seco del aire interior 19°C, temperatura de bulbo húmedo del aire exterior 35°C, temperatura de bulbo seco del aire exterior 24°C), potencia calorífica nominal/máxima: 22,4/25 kW (temperatura de bulbo húmedo del aire interior 20°C, temperatura de bulbo seco del aire interior 15°C, temperatura de bulbo húmedo del aire exterior 7°C, temperatura de bulbo seco del aire exterior 6°C), EER/COP: 3,56/4,82, alimentación trifásica (400V/50Hz), consumo eléctrico en refrigeración/calefacción: 6,3/4,65 kW, caudal de aire 8400 m³/h, presión sonora en refrigeración/calefacción: 52/54 dBA, potencia sonora en refrigeración 66 dBA, anchura 1080 mm, profundidad 480 mm, altura 1428 mm, peso 170 kg, diámetro de conexión de la tubería de líquido 3/8", diámetro de conexión de la tubería de gas 3/4", refrigerante R-410A, carga de refrigerante 7 kg, rango de funcionamiento de temperatura del aire exterior en refrigeración desde -15 hasta 46°C, rango de funcionamiento de temperatura del aire exterior en calefacción desde -20 hasta 21°C. Incluso elementos antivibratorios de suelo.
Criterio de valoración económica: El precio no incluye la canalización ni el cableado eléctrico de alimentación.
Incluye: Replanteo. Colocación y fijación. Conexión a las líneas frigoríficas. Conexión a la red eléctrica. Conexión a la red de desagüe. Puesta en marcha.
Criterio de medición de proyecto: Número de unidades previstas, según documentación gráfica de Proyecto.
Criterio de medición de obra: Se medirá el número de unidades realmente ejecutadas según especificaciones de Proyecto.

| Código | Ud | Descripción | Rendimiento | Precio | Importe |
|---|---|---|---|---|---|
| mt42fuj001a | Ud | Unidad exterior de aire acondicionado Airstage J-IVL, sistema VRF bomba de calor, modelo AJY072LELDH "FUJITSU", con compresor scroll con tecnología Inverter y doble ventilador axial con motor DC con tecnología Inverter, nº máximo de unidades interiores conectables 20, potencia frigorífica 22,4 kW (temperatura de bulbo húmedo del aire interior 27°C, temperatura de bulbo seco del aire interior 19°C, temperatura de bulbo húmedo del aire exterior 35°C, temperatura de bulbo seco del aire exterior 24°C), potencia calorífica nominal/máxima: 22,4/25 kW (temperatura de bulbo húmedo del aire interior 20°C, temperatura de bulbo seco del aire interior 15°C, temperatura de bulbo húmedo del aire exterior 7°C, temperatura de bulbo seco del aire exterior 6°C), EER/COP: 3,56/4,82, alimentación trifásica (400V/50Hz), consumo eléctrico en refrigeración/calefacción: 6,3/4,65 kW, caudal de aire 8400 m³/h, presión sonora en refrigeración/calefacción: 52/54 dBA, potencia sonora en refrigeración 66 dBA, anchura 1080 mm, profundidad 480 mm, altura 1428 mm, peso 170 kg, diámetro de conexión de la tubería de líquido 3/8", diámetro de conexión de la tubería de gas 3/4", refrigerante R-410A, carga de refrigerante 7 kg, rango de funcionamiento de temperatura del aire exterior en refrigeración desde -15 hasta 46°C, rango de funcionamiento de temperatura del aire exterior en calefacción desde -20 hasta 21°C. (material) | 1.000 | 9200.00 | 9200.00 |
| mt42www080 | Ud | Kit de amortiguadores antivibración de suelo, formado por cuatro amortiguadores de caucho, con sus tornillos, tuercas y arandelas correspondientes. (material) | 1.000 | 8.00 | 8.00 |
| mo005 | h | Oficial 1ª instalador de climatización. (mano de obra) | 6.457 | 22.74 | 146.83 |
| mo104 | h | Ayudante instalador de climatización. (mano de obra) | 6.457 | 20.98 | 135.47 |
| % | % | Costes directos complementarios | 2 % | 9490.30 | 189.81 |
|  |  | Costes directos |  |  | 9680.11 |
