# Conversor de red

- Propiedad del archivo: CYPE Ingenieros S.A.
- Formato: FIEBDC-3/2016
- Programa: Generador de precios de la construcción. CYPE Ingenieros, S.A.
- Fecha: 22/10/2024
- Divisa: EUR
- Costes indirectos: 3 %
- IVA: 21 %

## I Instalaciones

### IB Sistemas de climatización

#### IBF Sistema VRF (Fujitsu)

**IBF540** Ud Conversor de red.
Conversor de red para integración con BMS, con protocolo de comunicación LonWorks, para un máximo de 4 sistemas VRF, con 128 unidades interiores de aire acondicionado, modelo UTY-VLGX "FUJITSU".
Criterio de valoración económica: El precio no incluye la canalización ni el cableado eléctrico de alimentación.
Incluye: Replanteo. Colocación y fijación. Conexionado.
Criterio de medición de proyecto: Número de unidades previstas, según documentación gráfica de Proyecto.
Criterio de medición de obra: Se medirá el número de unidades realmente ejecutadas según especificaciones de Proyecto.

| Código | Ud | Descripción | Rendimiento | Precio | Importe |
|---|---|---|---|---|---|
| mt42fuj590a | Ud | Conversor de red para integración con BMS, con protocolo de comunicación LonWorks, para un máximo de 4 sistemas VRF, con 128 unidades interiores de aire acondicionado, modelo UTY-VLGX "FUJITSU". (material) | 1 | 2865 | 2865.000 |
| mo005 | h | Oficial 1ª instalador de climatización. (mano de obra) | 1.073 | 22.74 | 24.400 |
| mo104 | h | Ayudante instalador de climatización. (mano de obra) | 1.073 | 20.98 | 22.512 |
| % | % | Costes directos complementarios | 2 % | 2911.912 | 58.238 |
|  |  | Costes directos |  |  | 2970.150 |
